# OFL Neubau OGS Fahlerweg, Langenfeld
Angebotsaufforderung (GAEB DA XML 3.3, DA83)
Projekt: 0734
Währung: EUR
Erstellt mit: GXML Toolbox V3.3 R20220330, ORCA AVA 26.0.6 26.00.06, 29.01.2026

## Anlagenverzeichnis
Anlagen:

1. Baustelleneinrichtung
Lageplan Baustelleneinrichtung  0734-ARC-5-00-BE-10-01

2. Ausführungsplanung Objektplanung
Lageplan  0734-ARC-5-00-LP-10-01

Grundrisse:
Grundriss Erdgeschoss  0734-ARC-5-00-GR-EG-01
Grundriss 1. Obergeschoss  0734-ARC-5-00-GR-OG-01
Grundriss Dachaufsicht  0734-ARC-5-00-GR-DA-01

Schnitte:
Schnitt AA  0734-ARC-5-00-SC-AA-01
Schnitt BB  0734-ARC-5-00-SC-BB-01
Schnitt CC  0734-ARC-5-00-SC-CC-01
Schnitt DD  0734-ARC-5-00-SC-DD-01

Ansichten:
Ansicht Nord-West  0734-ARC-5-00-AN-NW-01
Ansicht Süd-West  0734-ARC-5-00-AN-SW-01
Ansicht Süd-Ost  0734-ARC-5-00-AN-SO-01
Ansicht Nord-Ost  0734-ARC-5-00-AN-NO-01

3. Detailplanung:
Detail Tür in Systemtrennwand EG Mehrzweckraum  0734-ARC-5-00- DE-66-06
Detail Tür in Systemtrennwand OG Klassenraum  0734-ARC-5-00- DE-66-07
Detail Tür in Systemtrennwand OG Nebenraum  0734-ARC-5-00- DE-66-08
Detail Tür in Systemtrennwand OG Zwischentür  0734-ARC-5-00- DE-66-09
Detail Tür in Systemtrennwand OG Teamraum  0734-ARC-5-00- DE-66-10
Detail Tür in Systemtrennwand OG Kopierraum  0734-ARC-5-00- DE-66-11
Detail Tür in Systemtrennwand OG Differenzierung OG04 0734-ARC-5-00- DE-66-12
Detail Tür in Systemtrennwand OG Differenzierung OG 17 0734-ARC-5-00- DE-66-13
Systemtrennwand Innenfenster  0734-ARC-5-00- DE-66-14

4. Türliste und Übersichten
0734-Türliste
Übersichtsplan Türen: Türart Erdgeschoss  0734-ARC-5-00-ÜS-66-01
Übersichtsplan Türen: Türart 1. Obergeschoss  0734-ARC-5-00-ÜS-66-02
Übersichtsplan Türen: Türtechnik Erdgeschoss  0734-ARC-5-00-ÜS-66-03
Übersichtsplan Türen: Türtechnik 1. Obergeschoss  0734-ARC-5-00-ÜS-66-04

5. Fachplanungen
Brandschutz Index A
2023-2103_BSK_Index-A_OFL-Fahlerweg
2023 2103 BSP_BK_A_LP4_Index-A_OFL-Fahlerweg

Schallschutz Stand 13.02.2025
20232103_LP4_BA_Bericht_Schulmensa Langenfeld_inkl Anlagen

Alle o.g. Unterlagen dienen ausschließlich zu Kalkulationszwecken!

## Verbrauchskosten, Umlagen - Hinweis für Fremdgewerke
Verbrauchskosten, Umlagen - Hinweis für Fremdgewerke

Baustrom, Bauwasser, sonstige Gemeinschaftskosten, Baureinigung, Bauschild

Die nachfolgend aufgeführten anteiligen Kosten der Baustelleneinrichtung sind in die Angebotspreise einzukalkulieren. Sie werden nach Maßgabe der nachfolgend aufgeführten Berechnung von der
Brutto-Schlußabrechnungssumme in Abzug gebracht.

1.  Baustrom u. Wasser
Anschlußmöglichkeiten für Strom, 230 Volt Wechselstrom und 400 Volt Drehstrom werden vom AG innerhalb der Baustelle nach Absprache mit der BL eingerichtet. Sie stehen zur Gebrauchsüberlassung/ Mitbenutzung an derer am Bau beteiligten Firmen zur Verfügung.

2.  Baustellen-WC
Die WC-Kabinen werden allen an der Baumaßnahme Beteiligten zur Mitbenutzung überlassen.
Die Wartung und die Reinigung obliegt für die gesamte Bauzeit ebenfalls dem AG.

3.  Baureinigung/Abfallbeseitigung
Sämtliche anfallenden Abfallmaterialien, Schutt, Leergebinde, Restmengen, Verpackungen, usw. aus dem Leistungsumfang des Auftragnehmers sind mit dem Fortschritt der Arbeiten unaufgefordert zu entfernen. Der Auftragnehmer hat die Baustelle täglich von anfallenden Schuttmassen bzw. Schuttresten zu räumen bzw. zu säubern. Dies gilt auch für nachträglich angeordnete Arbeiten. Kommt der Auftragnehmer einer mündlichen oder schriftlichen Aufforderung der Bauleitung innerhalb von zwei Tagen nicht nach, so kann die Bauleitung die Baureinigung durch Dritte veranlassen. Eine besondere Nachfristsetzung ist nicht erforderlich. Die Kosten gehen zu Lasten des Auftragnehmers.

5. Förderanlagen
Es werden bauseits keine Förderanlagen zur Verfügung gestellt.

Der Baustrom, Bauwasser, die Mitbenutzung des Baustellen-WC und die Baureinigung werden mit 0,20% der Auftragssumme umgelegt.

## ZTV Allgemeiner Teil
1.1 Geltungsbereich, Allgemeines

1.1.1Diese Vorbemerkungen sind ZUSÄTZLICHE TECHNISCHE VORBMERKUNGEN - ZTV.

1.1.2
Bei Widersprüchen zu den ZTV gelten vorrangig die Angaben im Leistungsverzeichnis.
Bei Widersprüchen zwischen dem Leistungsverzeichnis und der bei Auftragsdurchführung maßgeblichen Zeichnung ist nach den Zeichnungen bzw. Plänen zu arbeiten; daraus entstehende Rechte des
Auftragnehmers werden damit nicht eingeschränkt.

Der Besondere Teil dieser ZTV hat Vorrang vor dem Allgemeinen Teil.

1.1.3
Während der Dauer der Bauarbeiten muss der Auftragnehmer die Projektunterlagen einschließlich Leistungsbeschreibung auf der Baustelle zur Einsicht bereit halten.

1.2 Stoffe, Bauteile

1.2.1

Sind Zulassungsbescheide nachzuweisen, so sind sie als Ganzes mit den dazugehörigen Anlagen - jedoch ohne Prüfprotokolle - vorzulegen.
Teilkopien genügen den Anforderungen nicht.
Einzelzulassungen müssen auf den Namen des Herstellers ausgestellt sein.
Die Nachweise der Prüfungen sind entsprechend dem Baufortschritt zu übergeben.

1.3 Ausführung

1.3.1 Abfallbeseitigung
Eigenes Restmaterial, Verschnitt, Bruch, Verpackungsmaterial, Strahlmittel und dergleichen sind vom Auftragnehmer kostenlos zu beseitigen. Die einschlägigen allgemeinen und kommunalen Vorschriften über die Entsorgung von Sonderabfall sind zu beachten.

Die Entsorgung von Abfällen, Abbruchmassen und Bauschutt umfasst die Verwertung entsprechend den Vorschriften, Satzungen des Abfallverwertungsbetriebes bzw. der Gemeinde und behördlichen Auflagen.
Das Sortieren, Zwischenlagern und getrennte Laden und Transportieren ist danach in den Preis einzukalkulieren. Das gilt entsprechend für die Trennung nach
- Wertstoffen
- Wiederverwertbarem Abfall
- Deponierbaren Abfällen

Abfall im Sinne von Nr. 4.1.12 DIN 18299 aus dem Bereich des Auftraggebers besteht aus Stoffen, die vor Durchführung der Bauarbeiten mit dem Bauwerk oder der baulichen Anlage körperlich verbunden waren.
Die Grenze von 1 m3 bezieht sich auf einen Auftrag.
Der Nachweis über die ordnungsgemäße Entsorgung ist vorzulegen.

1.3.2 Baustelleneinrichtung
Sofern keine gesonderten Positionen ausgeschrieben sind, sind die Kosten für die nicht vom Auftraggeber gestellte Baustelleneinrichtung in die Preise einzubeziehen.
Die Beleuchtung der Arbeitsplätze ist Bestandteil der Baustelleneinrichtung.

Die Standorte für folgende Baumaschinen und Geräte sind mit der Bauleitung des Auftraggebers abzustimmen:
- Kräne und Krananlagen (außer Mobilkräne)
- Mischeinrichtungen und Silos
- Fördereinrichtungen und Aufzüge

Bei Turmdrehkranen ist dazu die maximale Höhe, Ausladung und Abstützlast anzugeben. Das gilt auch, wenn ein noch nicht bestätigter Baustelleneinrichtungsplan vorliegt.

Durch Verbrennungsmotoren angetriebene Maschinen sind so aufzustellen, dass die Fassade nicht verschmutzt wird.

Die Kosten für die Ausstattung der Tagesunterkünfte für den eigenen Bedarf sind in die Preise einzurechnen. Für den Verschluss von Lager- und Arbeitsplätzen sowie evtl. bereitgestellter Räume hat der Auftragnehmer selbst zu sorgen.

Das Heranführen der Ver- und Entsorgungsleitungen für die Baudurchführung zu und von den durch den Auftraggeber kostenlos bereitgestellten Anschlüssen zählt zur Baustelleneinrichtung.
Gleichfalls gehört dazu - sofern vom Auftragnehmer zur Abrechnung als notwendig angesehen - das Bereitstellen von Messsätzen und deren Anmeldung und Abmeldung beim Versorgungsunternehmen.

Werden durch Fahrzeuge des Auftragnehmers oder seiner Erfüllungsgehilfen öffentliche Straßen, Wege und Plätze infolge der Bauarbeiten verschmutzt, sind sie unverzüglich im Rahmen der Verkehrssicherung zu reinigen; diese Arbeit gehört zu den Nebenleistungen.

Alle Baustellentransporte, auch vertikal, sind vom Auftragnehmer in eigener Regie durchzuführen und bei Erfordernis mit den anderen Baubeteiligten abzustimmen, falls vorhandene Fördermittel und Hebezeuge mit
benutzt werden sollen. Der Auftraggeber gewährt Unterstützung im Rahmen seiner Pflichten.
Durch die Benutzung von Räumen als Baustofflager dürfen die Arbeiten anderer Gewerke nicht behindert werden.

Die Lagerung feuergefährlicher Stoffe bedarf einer ausdrücklichen Zustimmung der Bauleitung.

1.3.3 Vorleistungen des Auftraggebers
Zur Baudurchführung werden vom Auftraggeber u.a. kostenlos bereitgestellt:
- eine Anschlussstelle für Baustrom und Bauwasser,
- die Ausführungspläne, sofern sie nicht zum Leistungsumfang des Auftragnehmers gehören,
- die erforderlichen Genehmigungen, sofern sie nicht vom Auftragnehmer zu erbringen sind,
- die Absteckung der Hauptachsen der Gebäude und baulichen Anlagen sowie mindestens zwei Höhenbezugspunkte in unmittelbarer Nähe der durchzuführenden Bauarbeiten. Bei Ausbauarbeiten
werden mindestens zwei Höhenpunkte pro Geschoss und Gebäude angegeben.

1.3.4
Nach Auftragserteilung hat der Auftragnehmer dem Auftraggeber unverzüglich die für seine angebotenen Erzeugnisse erforderlichen bauseitigen Leistungen zu übermitteln. Die dazu ggf. notwendigen Pläne sind rechtzeitig zu übergeben. Die Leistungen sind bei Bedarf rechtzeitig abzurufen und auf technische Richtigkeit gemäß den Belangen des Auftragnehmers zu kontrollieren.
1.3.5 Sonstige Angaben zur Ausführung:
Der Auftragnehmer hat dafür Sorge zu tragen, dass während der Ausführung seiner Leistungen immer mindestens ein fließend deutsch sprechender Mitarbeiter seiner Firma auf der Baustelle anwesend ist.
Zu den auf der Baustelle vorzuhaltenden Ausführungsunterlagen zählt neben den Ausführungsplänen auch eine Ausfertigung dieser Leistungsbeschreibung.

1.3.6
Technische Abnahmen beinhalten die Überprüfung des Liefer- und Leistungsumfangs sowie die Funktionskontrolle.

1.3.7
Bedienungsanleitungen und Montageanleitungen für technische Anlagen und Pflegeanweisungen für Einbauteile sind bei Abnahme beweissicher als Nebenleistung zu übergeben.

1.3.8
Bauteile aus eigenen oder fremden Leistungen, die bereits Endprodukte darstellen, sind -soweit erforderlich- besonders zu schützen. An ihnen dürfen keine Kennzeichen, Beschriftungen u. dgl. angebracht werden.
Sind bei der Ausführung der Arbeiten Verschmutzungen zu erwarten, so gehören -unbeachtlich der jeweiligen Vergütungsregelung (Nebenleistung, Besondere Leistung)- die gewerksüblichen Maßnahmen zur Vermeidung zu den Pflichten des Auftragnehmers, auch wenn diese nicht ausgeschrieben sind.

1.4 Abrechnung und Preise

1.4.1
Zwischenlagerungskosten werden nicht gesondert vergütet, es sei denn, sie werden durch unvorhergesehene Entscheidungen oder Maßnahmen des Auftraggebers oder seiner Erfüllungsgehilfen
verursacht.

1.4.2
Bei der Abrechnung der Leistungen sind die gleichen Positionsnummern wie im Leistungsverzeichnis zu verwenden.
Erfolgt die Abrechnung durch Austausch von elektronischen Datenträgern, muss die Vergleichbarkeit der Positionsnummern auf einfache Weise gegeben sein.

1.4.3
Aufmaße sind, falls zum Nachweis erforderlich, ggf. durch Skizzen, Angabe des Gebäudeteils, der Raumnummer o.ä. zu belegen. Sie sind baubegleitend vorzunehmen.

1.4.4
Bei Rückbau- und Demontagearbeiten gelten die Aufmaßbestimmungen für das Herstellen des Werkes sinngemäß.
Es ist grundsätzlich nach fester Masse aufzumessen. Ist das nicht möglich, soll zuvor ein Umrechnungsfaktor vereinbart werden.
Hilfsweise gelten als Umrechnungsfaktoren:
- Bauschutt, der bei Roh- und Ausbauarbeiten anfällt : 0,82
- Abbruchmassen Mauerwerk oder Beton : 0,68

Sperrige Materialien, die die Bildung eines Umrechnungsfaktors nicht zulassen, werden nach m³ Containerinhalt abgerechnet. Im Zweifel gelten die Abrechnungsbestimmungen der zugelassenen Deponie für nicht direkt aufmessbare Abfälle.

1.5 Planvorlauf

1.5.1
Der Auftragnehmer erhält von den Planungsbeteiligten Fachingenieuren separate Fachpläne.

1.5.2
Ausführungs- und Detailpläne werden dem Auftragnehmer jeweils Digital als PDF- und DXF-/DWG-Datei zur Verfügung gestellt.

1.5.3
Die Pläne werden abschnittsweise entsprechend dem Bauablauf an den Auftragnehmer übergeben, der Auftragnehmer hat die Unterlagen, die nach dem Vertrag vom AG zu liefern sind, entsprechend dem Baufortschritt bei den Planern so anzufordern, dass die Übergabe durch den AG rechtzeitig erfolgen kann.

Bei den vom AN zu liefenden Planungen wird ein zweistufiger Umlauf bis Planungsfreigabe durch Architekt/Tragwerksplaner vorausgesetzt, mit Vorlage der VA-Planung zur Feinabstimmung und einer Überarbeitung zum fertigen Ausführungsplan. Prüffristen des Prüfstatikers sind vom AN zusätzlich mit zu berücksichtigen.

1.5.4
Die übergebenen Planunterlagen der Architekten und Ingenieure bleiben geistiges Eigentum der Planverfasser. Die Pläne dürfen unbeteiligten Dritten weder ausgehändigt noch zugänglich gemacht werden. Auf die einschlägigen Bestimmungen des BGB wird hierzu ausdrücklich hingewiesen.

## Sicherheitsbestimmungen (SiGeKo)
Sicherheitsbestimmungen (SiGeKo):

Die Baustellenverordnung und die Sicherheitsvorschriften sind zwingend einzuhalten. Den Anweisungen der Bauleitung und des Sicherheitskoordinators ist unverzüglich Folge zu leisten. Bei nicht Befolgung oder Zuwiderhandlung können Baustellenverweise ausgesprochen werden. Die hierdurch bedingten Folgekosten hat der AN zu tragen.

Der AN hat dafür Sorge zu tragen:

dass alle Sicherheitsbestimmungen durch seine Mitarbeiter eingehalten werden.

dass alle vorhandenen Sicherheitseinrichtungen erhalten bleiben oder nach Beendigung der eigenen  Arbeiten arbeitstäglich wieder montiert werden.

dass an neu erstellten, gefährdeten Stellen die vorgeschriebenen Sicherheitseinrichtungen erstellt werden.

dass Mängel in den Sicherheitseinrichtungen oder anderen sicherheitsrelevanten Bereichen unverzüglich der Bauleitung mitgeteilt werden und auf Anweisung per Nachweis behoben werden.

Zu erstellende oder zu erhaltende Sicherheiteinrichtungen sind unter anderem:

An allen Wandöffnungen über Geländeniveau ohne ausreichend hohe Brüstungen müssen  Absturzsicherungen vorhanden sein.

Treppenläufe und -podeste müssen an ihren freien Enden mit provisorischen Absturzsicherungen  ausgestattet werden.

Schächte und Bodendurchbrüche sind durchtrittsfest und unverschieblich abzudecken oder zu umwehren.

Laufstege sind sauber und sicher zu verlegen, an Überbauungen von Gruben sind Geländer anzubringen.

Wege sind sicher begehbar und frei von Stolperfallen zu halten.

Frei hängende Kabel und Leitungen sind über Verkehrswegen hoch genug abzuhängen.

Für alle zum Einsatz kommenden Gerätschaften sind auf Verlangen Montageanweisungen vorzulegen.

Bei den Abbruchmaßnahmen anfallende Abfallstoffe sind gemäß den Bestimmungen des Gesetzes zur Förderung der Kreislaufwirtschaft und Sicherung der umweltverträglichen Bewirtschaftung von Abfällen der geordneten Entsorgung zuzuführen.

## Sicherheits- und Baustelleneinrichtung
Technische Vorbemerkungen Baustelleneinrichtung

Angaben zur Ausführung

Allgemeines

Baustelleneinrichtung auf Grasnarbe oder Humus ist nicht gestattet. Die Kronen- und Wurzelbereiche von Bäumen sind frei zu halten. Das gilt auch für Materiallagerungen.

Vor Beginn der Arbeiten hat sich der Auftragnehmer über den Verlauf von Leitungen, Kabel usw. (unter- und überirdisch) zu informieren. Notwendige Umlegungen sind rechtzeitig vom Auftragnehmer zu beantragen. Baustellen- und endgültige Anschlüsse müssen grundsätzlich zugänglich bleiben und geschützt werden. Im Zweifel ist vom Auftragnehmer an den Auftraggeber ein Hinweis zu geben, erforderlichenfalls ist eine Festlegung zu treffen.

Werden durch die Baustelleneinrichtung Rechte Dritter - insbesondere von Nachbarn - für die Dauer der Bauarbeiten oder vorübergehend und kurzfristig beeinträchtigt, ist der Bauherr oder die Bauleitung unverzüglich zu informieren. Das gilt auch im Zweifel über das Vorliegen von Rechten oder bei zu vermutenden Beeinträchtigungen bzw. bei Beschädigung vorhandener Bauwerke oder Bauteile.

Der Auftragnehmer ist verpflichtet, die erforderlichen Maßnahmen zum Schutz vor Winterschäden zu treffen. Dazu gehört auch die ggf. erforderliche Kontrolle der Baustelle, insbesondere der Schutz der Messeinrichtungen unabhängig von deren Rechtsträgerschaft.

Beim Abbau der Baustelleneinrichtung ist zu beachten:
Der Auftraggeber ist über den beabsichtigten Abbau der Baustelleneinrichtung oder von wesentlichen Teilen derselben zu informieren.

Beim Abbau der Baustelleneinrichtung ist zu beachten:
Nicht mehr benötigte Teile der Baustelleneinrichtung sind unverzüglich zu entfernen.

Beim Abbau der Baustelleneinrichtung ist zu beachten:
Nach Abbau der Baustelleneinrichtung sind das dafür benötigte Gelände bzw. die genutzten baulichen Anlagen und Gebäude in den ursprünglichen Zustand zu versetzen, soweit technisch möglich und falls nichts anderes vereinbart ist.

Werden öffentliche Flächen über das vorgesehene Maß hinaus (zeitlich oder räumlich) auf Veranlassung des Auftragnehmers in Anspruch genommen, hat dieser die entsprechende Abstimmung mit den Behörden vorzunehmen (z.B. Sondernutzungserlaubnis nach StVO) und die erhöhten Gebühren zu tragen.

Angaben zur Abrechnung

Vom Auftraggeber zu tragende Gebühren im Zusammenhang mit der beschriebenen Baustelleneinrichtung werden gegen Nachweis erstattet.

## ZTV Baustelleneinrichtung
2 BESONDERER TEIL  -  Baustelleneinrichtung

2.1 Geltungsbereich und Ausführungsgrundlage

Der sachliche Geltungsbereich ergibt sich ebenso wie die technische Ausführung aus ATV DIN 18299 - Allgemeine Regelungen für Bauarbeiten jeder Art.

2.2 Ausführungshinweis Baustelleneinrichtung

2.2.1 Alle Container sind in stapelbarer Ausführung vorzusehen. Weitere Container durch andere Auftragnehmer müssen als Obergeschoss aufgestellt werden können.

2.2.2 Leitungen im Bereich von Verkehrswegen müssen für den Schwerlastverkehr der Baustelle überfahrbar ausgeführt werden. Notwendige Materialien und Maßnahmen hierfür, sind im Angebot zu berücksichtigen und einzukalkulieren.

2.3 Abrechnungshinweis

## ZTV Metallbauarbeiten
ZTV Metallbauarbeiten

2 BESONDERER TEIL  -  Metallbauarbeiten

2.1 Geltungsbereich und Ausführungsgrundlage

Der sachliche Geltungsbereich ergibt sich aus ATV/DIN 18360 - Metallbauarbeiten.

Ergänzend sind folgende ATV zu berücksichtigen:
DIN 18357 - Beschlagarbeiten
DIN 18358 - Rollladenarbeiten
DIN 18361 - Verglasungsarbeiten
DIN 18363 - Maler- und Lackierarbeiten - Beschichtungen
DIN 18364 - Korrosionsschutzarbeiten an Stahlbauten
DIN 18451 - Gerüstbauarbeiten

2.2 Angaben zu Stoffen und Bauteilen

Vor Ausführungsbeginn hat der Auftragnehmer mit dem Auftraggeber festzulegen, wo das zu verwendende Material auf der Baustelle gelagert werden kann, um gegenseitige Störungen der am Bau beteiligten Handwerker während der Bauausführung zu vermeiden.

Ist Feuerverzinken ausgeschrieben, sind dafür besonders geeignete Stahlwerkstoffe zu liefern und eine verzinkungsgerechte Konstruktion anzubieten.

Geschweißte Bauteile aus Edelstahl müssen frei sein von Oxid- und Zunderbelag. Anlauffarben dürfen nicht sichtbar sein.

Alle verwendeten Kunststoffe müssen alterungs- und lichtbeständig sowie mindestens schwer entflammbar sein. Ihre Widerstandsfähigkeit gegen chemische und atmosphärische Einflüsse, gegen Wärme und Kälte, und ihr elastisches Verhalten müssen dem Verwendungszweck dauerhaft entsprechen.

Bei nicht genormten Stoffen und Bauteilen sind, soweit erforderlich, die bauaufsichtlichen Zulassungen der Bauleitung zu übergeben

2.3 Angaben zur Ausführung

2.3.1 Allgemeines

Gefahrbereiche bei Montagearbeiten sind abzusperren und zu kennzeichnen. Entstehen dadurch Behinderungen für andere Unternehmer oder Dritte, sind der Zeitraum der Absperrung sowie alternative Maßnahmen mit der
Bauleitung abzustimmen.

Alle notwendigen Schmiede-, Bohr- und Schweißarbeiten sind, soweit technisch möglich, vor dem Verzinken auszuführen. Die Gewinde verzinkter Gewindebolzen sind bei der Montage nicht nachzuschneiden, sondern anzuschmelzen. Analog ist bei durch die Verzinkung unbeweglich gewordenen Bändern und anderen beweglichen Teilen zu verfahren.

Das Lagern von Druckgasflaschen in Kellerräumen, Treppenhäusern, Durchgängen und Durchfahrten ist untersagt. Bei Arbeiten mit brennbaren Gasen muss ein Feuerlöscher, tragbar, nach DIN EN 3 vorhanden sein.

Späne von Bohren und Fräsen sowie Reste von Schleifstaub sind sofort von den bearbeiteten Teilen zu entfernen.

Feuerverzinkte Teile dürfen nicht gefettet werden, sondern sind auf andere Weise (z.B. im Chromsäurebad) zu passivieren. Fehlstellen und Beschädigungen sind auf der Baustelle nach Möglichkeit mit Spritzverzinkung zu beseitigen, anderenfalls ist Zinkstaubbeschichtung mit 94 - 96 % Zinkstaubanteil zulässig. Schweißschlacken und Rauchniederschläge müssen vorher zu beseitigt werden. Zinknasen dürfen nicht abgeschlagen oder abgeschnitten werden. Ein manuelles Bearbeiten oder Abschmelzen ist zulässig und ggf. notwendig.

Die Verbindung von Bauteilen als lösbare oder nicht lösbare Verbindungen ist dem Auftragnehmer freigestellt, sofern sich nicht aus Plänen, Beschreibungen, Werkzeichnungen oder Normen etwas anderes ergibt.

Befestigungen von schweren Bauteilen auf Wärmedämm-Verbundsystemen dürfen nur mit wärmedämmenden und druckfesten Stützkörpern, Konsolen oder sonstigen für den Zweck geeigneten Bauteilen ausgeführt werden.
Der Auftragnehmer hat sich beim Befestigen von Bauteilen an Vorsatzschalen zu vergewissern, dass durch die Befestigungsmittel keine Beschädigungen nicht sichtbarer Leitungen und Rohre entstehen.

Verfahrensbedingte Vermischungen und Abfall von Strahlarbeiten sind vom Auftragnehmer zu beseitigen und zu entsorgen. Dabei sind Strahlmittelrückstände auch aus dem umliegenden Verkehrsraum, aus Poren, Fugen u. dgl. und von den Gerüstböden zu entfernen.

2.3.2 Metallbauarbeiten

Bei Fenstern und Türen dürfen nur solche Dichtungen eingesetzt werden, die vom Systemhersteller zugelassen sind und Bestandteil der Fenstersystemprüfung (z.B. durch das ift - Institut für Fenstertechnik in Rosenheim) waren.

Falze und Profilnuten, in die Niederschlagwasser eindringen kann oder  in denen sich Tauwasser sammeln kann, sind möglichst verdeckt auszuführen und nach außen zu entwässern bzw. zu entlüften.

Die Befestigung von Fenstern oder Türen muss mechanisch erfolgen; Schäume, Kleber oder ähnliches sind unzulässig. Die eingesetzten Dübel zur Befestigung müssen auf den Untergrund abgestimmt sein; ihre Spreizkräfte dürfen keine zu großen inneren Spannungen erzeugen. Bei nicht ausreichend festem Untergrund sind Injektionsanker zu verwenden.

Bei einbruchhemmenden Türen und Fenstern sind druckfeste Hinterfüllungen zwischen Wand und Rahmen an allen Befestigungspunkten einzusetzen. Das gilt entsprechend bei Schallschutzforderungen.

Beim Aufmaß auf der Baustelle ist zu beachten, dass die Größe der Leibung und der lichten Öffnung bei Fenstern wesentlich von den Rohbaumaßen abweichen kann. Im Zweifel ist eine Abstimmung mit der Bauleitung notwendig.

Vor der Durchführung von Stemm-, Bohr- und Einsetzarbeiten an Estrichen, geputzten Wänden und Decken sind Leitungen mit einem Suchgerät zu orten.

Sind Zargen mit Mörtel zu hinterfüllen und sind die Türblätter eingehängt, ist die Tür bis zur Erhärtung geschlossen zu halten und gegen unbefugtes Öffnen zu sichern.

Wandanschlussfugen sind raumseitig luft- und dampfdicht herzustellen.

Die Angaben des Systemherstellers der Fensterprofile sind bindend für die konstruktive Ausbildung und die Profilauswahl. Die Herstellerrichtlinien sind auf Verlangen vorzulegen.

Die Öffnungsrichtung von Türen ist vor der Bestellung oder Fertigung der Türen vor Ort gemeinsam mit dem Auftraggeber oder der Bauleitung endgültig festzulegen.
Transparente Scheiben von Türblättern sind mit einem deutlich sichtbaren Klebestreifen zu markieren. Der Klebestreifen muss sich rückstandfrei entfernen lassen. Das Entfernen geschieht durch den Auftraggeber.

Nach dem Einbau der Zargen sind die Türblätter der Innentüren verpackt beim Auftragnehmer zwischenzulagern. Die Endmontage erfolgt nach Abschluss anderer Arbeiten in Abstimmung mit der Bauleitung.

2.3.4 Schlosserarbeiten

Bei Schweißarbeiten oder sonstigen funkenerzeugenden Arbeiten, z.B. auch Trennarbeiten mit Trennscheiben, in der Nähe von Bauteilen der Baustoffklasse B2 bzw. B3 nach DIN 4102 Teil 1 sind geeignete Brandschutzmaßnahmen vom Auftragnehmer zu treffen. Das gilt analog für oberflächenfertige Bauteile anderer Baustoffklassen, insbesondere für glänzende, lackierte und gläserne Oberflächen.

Der Nachweis der Schweißerprüfung für die entsprechenden Arbeiten kann vom Auftraggeber personenbezogen verlangt werden. Ebenso kann der Nachweis über ausgebildete Schweißaufsichtspersonen gemäß DIN EN 719 - Schweißaufsicht; Aufgaben und Verantwortung, gefordert werden.

2.3.5 Feuerschutzabschlüsse

Rettungsweg- und Notausgangstüren müssen sich auch im verschlossenen Zustand in Richtung des Fluchtweges öffnen lassen.

2.4 Preisinhalte

Soweit in der Ausschreibung und dem Leistungsverzeichnis nichts anderes
vorgesehen ist, gilt in Ergänzung der DIN-Vorschriften:

Das Weiterrücken fahrbarer Gerüste gilt im Zuge des Arbeitsfortschritts für eigene und fremde Gerüste als Nebenleistung, sofern das ohne Auf- und Abbau und lediglich durch erneute Abstützung möglich und zulässig
ist.

Das Nachverzinken von Schnittstellen und Anschlüssen (Kaltverzinkung) auf der Baustelle ist eine Nebenleistung.

Das Hinterfüllen oder Vergießen von Zargen mit Brandschutzanforderungen fällt unter die Nebenleistungen nach Abschnitt 4.1.5. der ATV/DIN 18360.
Abschnitt 4.2.4 bezieht sich ausschließlich auf das Vergießen von Ankern und auf das Einputzen, also das Anschließen der Zarge durch Beiputz bei bereits vorhandenem Wandputz. vgl.

## ZTV Beschlagarbeiten
ZTV Beschlagsarbeiten

2 BESONDERER TEIL  -  Beschlagarbeiten

2.1 Geltungsbereich und Ausführungsgrundlage

Der sachliche Geltungsbereich ergibt sich aus DIN 18357 - Beschlagarbeiten.

2.2 Stoffe, Bauteile

Das eingebaute Material muss dem Muster entsprechen; eine  Bestätigung des Musters durch den Auftraggeber ist einzuholen.

Werden Beschläge nur geliefert, sind auch alle bauseits zu befestigenden Zubehörteile (Schrauben, Schließbleche, Schließplatten, Führungsschienen u. dgl.) mitzuliefern und in den Preis einzurechnen.

2.3 Angaben zur Ausführung

2.3.1 Allgemeines

Wenn bauseitige Vorleistungen erforderlich sind, hat der Auftragnehmer dem Auftraggeber rechtzeitig die erforderlichen Angaben möglichst in Verbindung mit Detailzeichnungen zu übergeben

Malerarbeiten dürfen durch montierte Beschläge nicht erschwert werden.
Dem Auftragnehmer steht es frei, Beschläge - soweit technisch möglich - erst nach Abschluss der Malerarbeiten einzubauen. Das Öffnen und Schließen von Fenstern und Türen muss jedoch möglich sein.

Die Verwendung von Beschlagteilen verschiedener Hersteller in einem Bauteil ist nicht zugelassen. Ausgenommen hiervon sind die Öffnungsgarnituren (Drücker, Bänder, Feststeller und dgl.).

Eloxiertes Leichtmetall oder polierte Beschläge sind während der Bauzeit gegen Beschädigung und Verschmutzung mit entsprechenden Folien oder Klebestreifen zu schützen. Diese sind später wieder zu entfernen.

Beschlagteile müssen einen ausreichenden Schutz gegen Fehlbedienung aufweisen.

Vor der Durchführung von Stemm-, Bohr- und Einsetzarbeiten an Estrichen
sowie geputzten Wänden und Decken sind Leitungen mit einem Suchgerät zu orten.

Späne von Bohren und Fräsen sowie Reste von Schleifstaub sind sofort von den bearbeiteten Teilen zu entfernen.

Beschläge für Rollläden und Jalousien müssen selbsthemmend sein.

Für Haus- und Wohnungseingangstüren sind nur zweitourige Schlösser zu verwenden.

Ist für schwere Türen ein drittes Band vorgesehen, so ist es nicht mittig, sondern nach Möglichkeit im oberen Drittel einzubauen.

Beschläge für Toilettentüren müssen mit einer optisch wahrnehmbaren Besetztanzeige versehen sein.

Bei Türen mit Falzdichtung muss das Bandrahmenteil um die Dicke der Dichtung aus der Bandtasche herausgezogen werden, um die Funktion der Dichtung umlaufend zu gewährleisten; alternativ können Spezialbänder für
Türen mit Falzdichtung eingesetzt werden.

Bestehen vom Beschlaghersteller Beschränkungen in der Belastung oder sind zusätzliche Befestigungen der Zargen oder Blendrahmen erforderlich, so ist der Auftraggeber darauf hinzuweisen.

Werden für Schalldämmzwecke Bodendichtungen an Türen gefordert, so sind sie nachstellbar anzubringen. Das Nachstellen muss ohne Aushängen der Türen möglich sein. Die Art des Fußbodenbelages ist zu erfragen.
Lippendichtungen sollen nicht ausschließlich parallel verstellbar sein.

Beschläge für Fernbedienung, z. B. Kurbeltriebe, sind nicht höher als 1,40 m über dem Fußboden anzubringen.
Der Auftragnehmer hat sich beim Befestigen von Bauteilen an Vorsatzschalen zu vergewissern, dass durch die Befestigungsmittel keine Beschädigungen nicht sichtbarer Leitungen und Rohre entstehen.

Für Verschlüsse in Rettungswegen gelten folgende Forderungen bezüglich der Gebrauchstauglichkeit:
- Panikverschlüsse dürfen nicht entgegen der Fluchtrichtung öffnen
- Die Verschlüsse müssen leicht, ggf. auch von Kindern und
Rollstuhlfahrern, zu öffnen sein (maximal 1,05 m über Fußboden)
- Sie müssen ohne Hilfsmittel zu öffnen sein
- Die Verschlüsse müssen gegen Missbrauch geschützt werden oder die erfolgte Benutzung muss optisch oder akustisch (mechanisch, elektrisch, elektronisch) angezeigt werden
- Die Verschlüsse müssen auch bei Stromausfall funktionieren
- Die Art der Verschlüsse muss auf die potentiellen Benutzer abgestimmt sein, d.h., sie müssen sich nicht nur physisch leicht öffnen lassen, sondern ihr Öffnungsmechanismus muss entsprechend begreifbar sein.

Bei elektronischen Verriegelungen müssen die Türen, sofern sie in Fluchtwegen liegen, durch einfache mechanische Kraftanwendung zu öffnen sein.

Nottaster müssen nach Betätigung automatisch arretieren.

Elektrische Verriegelungen müssen bei Stromausfall die Tür entsperren (Ruhestromprinzip).

2.3.2 Schließanlagen

bauseits

2.4 Preisinhalte

Erforderliche Anpassarbeiten der Profilzylinder an PZ-vorbereitete Schlösser sind mit den Preisen abgegolten. Das gleiche gilt für Stemmarbeiten in Holz zur Anpassung und zum Versenken der Beschläge.

2.5 Abrechnungshinweise

2.6 Sonstige Angaben zur Bauausführung

Der Auftragnehmer hat dafür Sorge zu tragen, dass während der Ausführung
seiner Leistungen immer mindestens ein fließend deutsch sprechender Mitarbeiter seiner Firma auf der Baustelle anwesend ist.

Zu den auf der Baustelle vorzuhaltenden Ausführungsunterlagen zählt neben den Ausführungsplänen auch eine Ausfertigung der Leistungsbeschreibung.

Die Ausführungszeichnungen können vor der Angebotsabgabe nach vorheriger Terminabsprache eingesehen werden.

2.7 Besondere Angaben zur Baustelle

2.8 Besondere Nutzungsanforderungen

## ZTV Verglasungsarbeiten
ZTV Verglasungsarbeiten

2 BESONDERER TEIL  -  Verglasungsarbeiten

2.1 Geltungsbereich und Ausführungsgrundlage

Der sachliche Geltungsbereich ergibt sich aus ATV/DIN 18361 -
Verglasungsarbeiten .

2.2 Angaben zu Stoffen und Bauteilen

Der Auftragnehmer ist verpflichtet, bei brandschutztechnischen Forderungen die amtlichen Nachweise (Prüfzeugnis oder Prüfbescheid oder allgemeine bauaufsichtliche Zulassung) vorzulegen.

Bei Verbundsicherheitsglas ist dem Auftraggeber eine Bestätigung über Materialqualität zu übergeben.

Vor Ausführungsbeginn hat der Auftragnehmer mit dem Auftraggeber festzulegen, wo das zu verwendende Material auf der Baustelle gelagert werden kann, um gegenseitige Störungen der am Bau beteiligten Handwerker während der Bauausführung zu vermeiden.

2.3 Angaben zur Ausführung

Für die Ausführung der Verglasungsarbeiten sind die vom Auftraggeber genehmigten Werkpläne des Auftragnehmers der Tischlerarbeiten oder Metallbauarbeiten für Fenster und Türen maßgebend.

Der Auftragnehmer hat dem Auftraggeber auf die für das angebotene Fabrikat erforderlichen bauseitigen Leistungen rechtzeitig hinzuweisen. Falls erforderlich, sind Detailzeichnungen zu übergeben.

Die Glasfalzmaße sind vom Unternehmer eigenverantwortlich zu ermitteln und der Kalkulation und Ausführung zugrunde zu legen.

Dichtungsprofile dürfen keine flüchtigen Weichmacher enthalten.

In der Leistungsbeschreibung angegebene Beanspruchungsgruppen beziehen sich auf die ift-Richtlinie VE-06/01 Beanspruchungsgruppen für die Verglasung von Fenstern des Institutes für Fenstertechnik e.V..

Die Verglasung von Fenster- und Türelementen ist in der Werkstatt des Auftragnehmers für die betreffenden Bauteile auszuführen, sofern im Leistungsverzeichnis nichts anderes erwähnt ist.

Durchsichtige Vollglastüren bzw. verglaste Türen sind gemäß Nr. 4.2.8 DIN 18361 durch Klebestreifen zu kennzeichnen. Der Klebestreifen muss sich rückstandsfrei entfernen lassen. Das Entfernen geschieht durch den Auftraggeber.

Ist Einscheibensicherheitsglas ausgeschrieben, so darf nicht ersatzweise teilvorgespanntes Glas eingebaut werden.

Bei Verglasung von Unterdecken ohne brandschutztechnische Forderung ist Verbundsicherheitsglas einzubauen. Eine spannungsfreie Verlegung durch Entkopplung mit dem tragenden System ist zu sichern. Eine Demontageanleitung zwecks Reinigung oder Einbringung von Leuchten ist zu übergeben.

Späne von Bohren und Fräsen sowie Reste von Schleifstaub sind sofort von den bearbeiteten Teilen zu entfernen.

Vor der Durchführung von Stemm-, Bohr- und Einsetzarbeiten an Estrichen sowie geputzten Wänden und Decken sind Leitungen mit einem Suchgerät zu orten.

Der Auftragnehmer hat sich beim Befestigen von Bauteilen an Vorsatzschalen zu vergewissern, dass durch die Befestigungsmittel keine Beschädigungen nicht sichtbarer Leitungen und Rohre entstehen.

2.4 Preisinhalte

Das Weiterrücken fahrbarer Gerüste gilt im Zuge des Arbeitsfortschritts für eigene und fremde Gerüste als Nebenleistung, sofern das ohne Auf- und Abbau und lediglich durch erneute Abstützung möglich und zulässig ist.

2.5 Abrechnungshinweise

Bei Abrechnung nach dem Längenmaß wird jeweils die größte Länge der einzelnen Scheiben zugrunde gelegt, auch bei schräg geschnittenen oder ausgeklinkten Gläsern.

2.6 Sonstige Angaben zur Bauausführung

Der Auftragnehmer hat dafür Sorge zu tragen, dass während der Ausführung seiner Leistungen immer mindestens ein fließend deutsch sprechender Mitarbeiter seiner Firma auf der Baustelle anwesend ist.

Zu den auf der Baustelle vorzuhaltenden Ausführungsunterlagen zählt neben den Ausführungsplänen auch eine Ausfertigung der Leistungsbeschreibung.

Zur VOB-Abnahme sind alle Bauteile in sauberem, gereinigtem Zustand ohne Folienschutz zu übergeben.

Die Ausführungszeichnungen können vor der Angebotsabgabe nach vorheriger Terminabsprache eingesehen werden.

## ZTV Tischlerarbeiten
2 BESONDERER TEIL  -  Tischlerarbeiten

2.1 Geltungsbereich und Ausführungsgrundlage

Der sachliche Geltungsbereich ergibt sich aus ATV/DIN 18355 - Tischlerarbeiten und der Norm DIN 18055 - Fenster.

Es gelten jeweils die Normen und Regeln in der zum Vertragsschluss gültigen Fassung einschließlich der Änderungen, Berichtigungen und Beiblätter.

Ergänzend sind folgende ATV zu berücksichtigen:
DIN 18357 - Beschlagarbeiten
DIN 18361 - Verglasungsarbeiten
Außerdem zu beachten:
DIN 18358 - Rollladenarbeiten
DIN 18360 - Metallbauarbeiten
DIN 18363 - Maler- und Lackierarbeiten - Beschichtungen
DIN 18364 - Korrosionsschutzarbeiten an Stahlbauten

2.2 Angaben zu Stoffen und Bauteilen

Holzwerkstoffe müssen das RAL-Umweltzeichen DE-UZ 76 (Blauer Engel) haben.

Holz muss frei von holzzerstörenden Pilzen und Insekten sein. Es darf keine Markröhren aufweisen.

Bei wesentlichen - von der Holzart abhängigen - Unterschieden zwischen Kern- und Splintholz soll an sichtbaren Stellen und nicht deckenden Beschichtungen kein Splint zu sehen sein.

Pfropfen und Dübel im sichtbaren Bereich müssen von gleicher Holzart und Faserrichtung sein.

Querrisse sind unzulässig. Baumkanten (ohne Rinde) sind nur an nicht sichtbaren Stellen zulässig.

2.3 Angaben zur Ausführung

2.3.1 Allgemeines

Vor Arbeiten, die Feinstaub erzeugen, sind die Räume entsprechend abzudichten, es sind Absauggeräte zu verwenden.

Anleimer sind zum Feuchtigkeitsausgleich gemeinsam mit dem Grundmaterial einzulagern. Es sollen Hölzer mit stehenden Jahresringen verwendet werden. Das Bündigfräsen darf erst - in Abhängigkeit vom verwendeten Leim - nach 1 bis 2 Tagen erfolgen.

Vor dem Furnieren sind Toleranzen zwischen Rohling und An- bzw. Umleimern auszugleichen, um Fehlverleimungen auszuschließen.

Vor der Durchführung von Stemm-, Bohr- und Einsetzarbeiten an Estrichen, geputzten Wänden und Decken sind Leitungen mit einem Suchgerät zu orten.

Sind Schleifen und Spachteln vorgesehen, so bleibt die Anzahl der Schleifgänge und Spachtelaufträge sowie die Wahl der richtigen Körnung dem Auftragnehmer überlassen und ist auf die vorgesehene Beschichtung einzustellen.

Bei geleimten Verbindungen ist dem Auftraggeber ohne besondere Aufforderung mitzuteilen, gegen welche Beschichtungsstoffe der verwendete Leim nicht resistent ist. Das gilt besonders bei Keilzinkverbindungen oder Kammverbindungen.

Elastische Fugen sind grundsätzlich zu hinterfüllen, um eine Dreiflankenhaftung zu vermeiden. Als Hinterfüllung sind geschlossenzellige, nicht saugende Materialien zu verwenden.

Falzdichtungen sind nach Möglichkeit nach den Malerarbeiten einzubauen.

Vor Ausführungsbeginn hat der Auftragnehmer mit dem Auftraggeber festzulegen, wo das zu verwendende Material auf der Baustelle gelagert werden kann, um gegenseitige Störungen der am Bau beteiligten Handwerker während der Bauausführung zu vermeiden.

Alle Maße sind vor der Ausführung am Bau zu überprüfen, sofern keine Detailzeichnungen mit verbindlichen Maßangaben vorliegen.

2.3.2 Türen

Transparente Scheiben von Türblättern sind mit einem deutlich sichtbaren Klebestreifen zu markieren. Der Klebestreifen muss sich rückstandfrei entfernen lassen. Das Entfernen geschieht durch den Auftraggeber.

Nach dem Einbau der Zargen sind die Türblätter der Innentüren verpackt beim Auftragnehmer zwischenzulagern. Die Endmontage erfolgt nach Abschluss anderer Arbeiten in Abstimmung mit der Bauleitung.

Nach dem Einbau der Zargen sind die Türblätter der Innentüren verpackt auf der Baustelle in einem vom Auftraggeber zur Verfügung gestellten Raum zwischenzulagern. Der Auftragnehmer hat diesen Raum verschließbar zu machen. Die Endmontage erfolgt nach Abschluss anderer Arbeiten in Abstimmung mit der Bauleitung.

Falls aus den Vergabeunterlagen nicht erkennbar, ist vor Bestellung oder Fertigung die Öffnungsrichtung festzulegen.

Vor Beginn der Arbeiten sind die tatsächlichen Einbauhöhen bezogen auf das gesamte Ausbausystem mit der Bauleitung abzustimmen, wenn unzulässige Toleranzen oder Änderungen des geplanten Fußbodenaufbaus festgestellt oder vermutet werden.

OK Fußboden richtet sich nach dem Meterriss im Raum, nicht nach den Markierungen an der Zarge.

Bekleidungen und Verleistungen sind an den Ecken mit Gehrungsschnitt zu stoßen. Sie müssen aus dem gleichen Material wie die Einbauelemente bestehen und die gleiche Oberflächenbehandlung aufweisen.

Sind im Leistungsverzeichnis Klimaklassen (Prüfung und Bewertung nach hydrothermischer Beanspruchung) oder Klassen für mechanische Beanspruchung vorgegeben, muss ein entsprechendes Gütezeichen nach RAL - RG 426 Teil 1 nachgewiesen werden können.

Stahlzargen und Zargen aus Holzwerkstoffen müssen Wanddicken von -5 bis +10 mm ausgleichen können.

Der Nachweis für Brandabschottungen muss sich auf das gesamte System, nicht nur auf einzelne Bauteile beziehen.

Bei der Demontage mit nachfolgender Erneuerung der Türen sind die Dübel ggf. in der Leibung zu belassen und bündig abzuschneiden. Ebenso sollen die Hülsen von Blendrahmenschrauben in der Wand verbleiben.

Falzdichtungen sind, wenn möglich, nach den Malerarbeiten einzubauen.

Vor Übergabe ist mit der Bauleitung zu vereinbaren, ob die Türen im Endzustand zu montieren sind oder ob eine Zwischenlagerung der Blätter bzw. das Anbringen provisorischer Öffnungsbeschläge mit nachträglichem Gangbarmachen der Türen sinnvoll ist.

2.3.3 Beschläge

s. ZTV Beschlagsarbeiten

2.3.4 Feuerschutzabschlüsse
Es dürfen nur solche Feuerschutztüren, -tore und -klappen angeboten werden, die durch Vorlage von Normen, bauaufsichtlichen Zulassungsbescheiden, TÜV-Abnahmen (bei mechanisch betätigten Toren) und bei Sonderkonstruktionen durch schriftliche Zustimmung der zuständigen Behörde den Eignungsnachweis erbringen.

Das gleiche gilt für den sachgemäßen Einbau einschließlich der Beschläge, Verglasungen, Steuerungen und Feststellvorrichtungen.

Alle Feuerschutzabschlüsse müssen eine allgemeine bauaufsichtliche Zulassung haben oder den Prüfnachweis eines zugelassenen Prüfinstituts besitzen. Diese Nachweise können im Ausnahmefall durch das Gutachten eines öffentlich bestellten und vereidigten Sachverständigen ersetzt werden, wenn Bauteile brandschutztechnisch aufgerüstet werden. Der Sachverständige muss für dieses Spezialgebiet bestellt sein.

Vom Bieter ist bei selbstschließenden Türen die fabrikatstypische Feststellung bzw. Betätigung anzugeben, wenn in den Ausschreibungsunterlagen dazu keine Forderungen bestehen. Feuerschutztüren müssen sich auch im verschlossenen Zustand in Richtung des Fluchtweges öffnen lassen.

Feuerschutztüren müssen selbstschließend sein. Falls nicht anders ausgeschrieben oder aus den Ausführungsunterlagen erkennbar, gilt der Betriebszustand "ständig geschlossen"; es ist mindestens ein einstellbares nicht tragendes Federband vorzusehen, das im Zusammenhang mit der Tür geprüft ist.

2.4 Preisinhalte

Ergänzend zu Nr. 4.1 DIN 18355 gelten als Nebenleistung:
- Das Entfernen von Etiketten, Klebestreifen, Schutzüberzügen, Markierungen.
- Das Justieren von Beschlägen, das Gangbarmachen der Fenster und Türen nach Abschluss der Malerarbeiten.
- Das sachgemäße Dichten der ausgeschriebenen Feuerschutz-Bauteile an den Baukörper.
- Das Weiterrücken fahrbarer Gerüste im Zuge des Arbeitsfortschritts für eigene und fremde Gerüste, sofern das ohne Auf- und Abbau und lediglich durch erneute Abstützung möglich und zulässig ist.
- Das Hinterfüllen von ausgeschriebenen Fugen, das Reinigen, Vorbehandeln und das Begradigen der Ränder ggf. durch Abkleben.

2.5 Abrechnungshinweise

Grundsätzlich werden Fenster und Türen nach dem lichten Rohbaumaß angegeben (Abschnitt 5.1.1.2 DIN 18355).

2.6 Sonstige Angaben zur Bauausführung

Der Auftragnehmer hat dafür Sorge zu tragen, dass während der Ausführung seiner Leistungen immer mindestens ein fließend deutsch sprechender Mitarbeiter seiner Firma auf der Baustelle anwesend ist.

Zu den auf der Baustelle vorzuhaltenden Ausführungsunterlagen zählt neben den Ausführungsplänen auch eine Ausfertigung der Leistungsbeschreibung.

Zur VOB-Abnahme sind alle Bauteile in sauberem, gereinigtem Zustand ohne Folienschutz zu übergeben.

## Technische Bearbeitung u. formale Vorgaben zur Werkplanung des AN
TECHNISCHE BEARBEITUNG

FORMALE VORGABEN ZUR WERKPLANUNG DES AN

Der AN hat in Vorbereitung seiner Auftragsabwicklung folgende Unterlagen einzureichen und vom Architekten des AG genehmigen zu lassen.

Die Prüfvermerke des Architekten des Auftraggebers erfolgen an den AN, als PDF.
Mit jeder Planvorlage ist durch den Auftragnehmer eine Planliste der dazugehörigen Detailpläne zu übergeben, diese Liste ist mit Index- und Planlaufangabe fortzuschreiben.
Die Pläne müssen so erstellt sein, dass sie zur Verkleinerung auf DIN A3 geeignet, lesbar und kopierfähig sind.
Maßstab und Art der Darstellung des Auftragnehmers ist mit dem Architekten des Auftraggebers abzustimmen.
Die zur Ausführung freigegebenen Pläne sind grundsätzlich auf DIN A3 zu verkleinern und in 1-facher Ausführung und PDF zu übergeben.
Die Kosten für die Vervielfältigungen des Auftragnehmers sind durch die Einheitspreise des Angebotes abgegolten.
Vom Auftragnehmer sind Bestandteile aus den Plannummern der beigefügten Pläne des Aufraggebers zu verwenden, jedoch vom Auftragnehmer mit einem vorgestellten WP-AN(Werklpanung-Auftragnehmer) zu versehen.

WERK- UND MONTAGEPLÄNE DES AN

Der Auftragnehmer ist verpflichtet, sich vor dem Erstellen seiner Werkpläne mit dem AG abzustimmen.

Der Auftragnehmer hat für seine Gewerke alle erforderlichen Abwicklungspläne und Detailpläne zu erstellen.
In die Abwicklungspläne sind neben den Nummern der Detailpläne Farbangaben und die sonstigen Angaben zur Ausführung einzutragen.
Auf der Grundlage der vom AG zur Verfügung gestellten Ausführungsplanung erstellt der Auftragnehmer Aufmasspläne und Montageplanung (MP).

Im Einzelnen sollen die Montagepläne des AN folgende Angaben enthalten :
- Ansichten im M. 1:50/1:20, mit den dazugehörigen Detailplänen
- Detaildarstellung mit allen inneren und äußeren Anschlüssen, Ecken und Übergängen, im M. 1:1/ 1:2 bzw. nach Erfordernis
- Einzelmaße und Rastermaße
- Materialangaben und Farbbezeichnungen
Die Planinhalte sowie die weiteren Prüfungsinhalte werden vor Beginn der Bestandsplanung entsprechend der o.a. Kriterien festgelegt.

Bei der Beurteilung und Prüfung der eingereichten Werkpläne werden folgende Kriterien im Vordergrund stehen :

Übereinstimmung mit dem LV:
Enthalten die W+M-Pläne Änderungen oder zusätzliche Leistungen, die über die beauftragten Leistungen gemäß LV hinausgehen, so sind diese Positionen in der W+M-Planung kenntlich zu machen und im Begleitschreiben zu erläutern.

Die Freigabe zur Ausführung erfolgt, wenn der Plan vollständig ist und die Prüfkriterien erfüllt sind.

Die Werk- und Montagepläne des AN sind unter Berücksichtigung der Prüffrist des Architekten von mindestens 15 AT einzureichen.

## 09 Systemtrennwände

### Titel 01 Baustelleneinrichtung

**01.010 Baustelleneinrichtung**
*** Pauschalposition
Einrichten, Vorhalten und Räumen der Baustelle für die
gesamte Dauer der eigenen Arbeiten:

Einrichten und Vorhalten über die Leistungszeit sowie
Räumen der Baustelle und Entfernen von
Verunreinigungen, mit folgenden in die Einheitspreise
einzurechnenden Leistungen:

Herrichten der erforderlichen Lager- und Arbeitsplätze, einschl. Beleuchtung, Beheizung und wöchentlicher Reinigung.

Bereitstellen und Betrieb der notwendigen Maschinen,
Geräte, Beleuchtung, Magazine, sonstiger Hilfsmittel usw., die dem Umfang des Bauvolumens und den Terminvorgaben entsprechen.

Material- und Vorhaltekosten
Lohn- und Personalkosten
Arbeitstägliches Reinigen der Baustelle auch auf Anforderung der örtlichen Bauleitung.
Kosten für alle Gerüste, Hubsteiger und Kräne, die zusätzlich zum bauseits gestellten Fassadengerüst notwendig sind.
Während der gesamten Bauzeit aufgetretene Beschädigungen an Nachbar- oder öffentlichen Grundstücken, Straßen, Gehwegen etc. sind unverzüglich zu beseitigen.

Einzukalkulieren sind alle sonstigen Kosten, die der AN zur ordnungsgemäßen Durchführung der Bauaufgabe zu erbringen hat.

Vor- und Unterhaltung der gesamten Baustelleneinrichtung für die Dauer der eigenen Arbeiten. Die Baustelleneinrichtung ist nach Fertigstellung der Baumaßnahme auf Weisung der Bauleitung zu entfernen.

Die Verbrauchkostenumlage aus der Anlage "Verbrauchkosten, Umlagen - Hinweise für Fremdgewerke" ist in dieser Position mit einzukalkulieren.
Menge: 1,000 psch

**01.020 Werk- und Montageplanung**
*** Pauschalposition
Erstellung der Werk- und Montageplanung für die gesamte Leistung der Titel 02 Systemtrennwände, entsprechend der Vorgaben der Vorbemerkung "Technische Bearbeitung", auf der Grundlage des vom AN erstellten Aufmaß und der vom AG zur Verfügung gestellten Ausführungs- und Detailplanung.

Die Werk- und Montageplanung ist fortzuschreiben und vor Abnahme als Dokumentation vorzulegen.
Menge: 1,000 psch

**01.030 Besonderer Schutz der eigenen Leistungen**
Beidseitiger Schutz der eingebauten Konstruktionen während der Bauphase vor Zementschlamm und ähnlichen starken Verschmutzungen.

Schutz mittels selbsthaftender Folienabdeckung auf Profilen und Glas herstellen, unterhalten und rückstandslos nach Beendigung der Arbeiten wieder entfernen und entsorgen.
Baukörperanschlüsse sind zusätzlich zu verkleben und ggf. mechanisch zu fixieren.

Abgerechnet wird nach abgeklebter Fläche der eingebauten Bauteile.
Menge: 376,000 m²

### Titel 02 Systemglaswände

*Hinweis: Allgemeine technische Vorbemerkungen Glastrennwände / Trennwände*
In Folge, wie auch in den Details, werden die Grundanforderungen an die Systemtrennwände beschrieben. Systemspezifische Abweichungen sind seitens des Anbieters zu benennen, stellen aber kein Ausschlusskriterium dar. Der Nachweis der Gleichwertigkeit der Konstruktion ist zu erbringen und als Anlage diesem Leistungsverzeichnis beizufügen.

Die Ausschreibung umfasst nichttragende Montagetrennwände in Schalenbauweise, die objektspezifisch gefertigt, als Einzel- oder Bauteile angeliefert und durch einfache Arbeitsschritte vor Ort montiert werden.

Die Montagewände sind ohne wesentlichen Materialverlust leicht umsetzbar. Der Aufbau der Trennwände ist in Bauteile gegliedert. Die einzelnen Bauteile sind leicht zerlegbar, sowie austauschbar. Sollte zu einem späteren Zeitpunkt ein Element gegen ein anderes Element ausgewechselt oder ergänzt werden, so ist dieser Austausch ohne den Ausbau von benachbarten Elementen möglich. Die Kombinationsmöglichkeit von beispielsweise einem Vollwandelement, einem Glaselement und einer Türe nebeneinander ist gewährleistet.

Basis der Unterkonstruktion sind gewalzte Stahlständerprofile mit Systemstanzungen, die im Standard alle Schall- und Brandschutzklassen, sowie eine Organisierbarkeit der Trennwandfugen gewährleisten. Ohne besondere Maßnahmen können unterschiedliche Organisationsmittel eingehängt werden.

Die Trennwandkonstruktion ist durch Justierelemente auszurichten. Der Anschluss von Zwischenwänden ist auch bei verglasten Wänden ohne ein zusätzliches Wandrastermodul möglich.

Vorspringende Deckleisten, Sockelleisten, Hutprofile oder Blechprofile, welche über die Paneel-Fläche hinausragen, werden in der Ausführung nicht akzeptiert. Sämtliche Befestigungen und Verbindungen der Montagetrennwände sind unsichtbar ausgeführt.

Alle Dichtungsprofile sind nur in APTK-Qualität oder gleichwertig ausgeführt. Dauerelastische Verfugungen sind im Standard nicht zugelassen. Das Abdichten der Wandelemente erfolgt nach den vorgelegten Schall- bzw. Brandschutzprüfzeugnisse.

Auch eine Elektrifizierung der Systemtrennwände ist möglich.

*Hinweis: Vorbemerkung Glastrennwände / Trennwände*
Unterkonstruktion
Die Unterkonstruktion der Trennwände besteht aus verzinkten, verwindungsfreien Stahlprofilen mit einer Mindeststärke von 1,5mm. Die Ständerprofile sind für die Aufnahme von Dichtungen und Wandschalen geeignet. Außerdem sind sie so ausgebildet, dass ohne zusätzliche Bohrungen eine horizontale Elektrifizierung möglich ist.

Boden-, Decken- und Wandanschlüsse sind aus verzinktem Stahlblech in einer Stärke von 1mm ausgeführt. Die Anschlussprofile sind um die Wandschalenstärke zurückspringend ausgebildet. Sowohl alle Horizontal- als auch alle Vertikalfugen sind schwarz hinterlegt.

Bodenfuge/Sockelhöhe: 60mm

Deckenfuge: 30mm

Vertikalfugenbreite/Horizontalfugenbreite: 6mm

Die Unterkonstruktion ist in den Einzelpositionen einzukalkulieren.

Hohlraumdämmung
Die Mineralfaserdämmstoffe werden abrutschsicher eingebaut.

Dimensionierung, Rohdichte und Einbau der Dämmstoffe erfolgen entsprechend den systemspezifischen Prüfzeugnissen.

Verglasungselemente
In der Unterkonstruktion sind Glasscheiben im Einhängesystem befestigt.
Das System ist als Doppelverglasung auszuführen, wobei die Glasscheiben umlaufend von einem Aluminiumrahmen um 1,5mm zurückspringend einzufassen sind.

Eine einseitige Demontage des Verglasungsrahmens soll ohne Spezialwerkzeug möglich sein.

Verglasung Ganzglaselement und Oberlichtelement.

Weichen Positionsbeschrieb und Vorbemerkungen voneinander ab ist vorrangig der Positionsbeschrieb zu beachten.

Ganzglaselemente:

Die Verglasungen werden vom Boden bis zur Decke durchgehend oder mit eventuell vorgegebener Querunterteilung ausgeführt.

Brüstungsverglasungen:

Unter- und oberhalb des Verglasungselements wird die vorgegebene Vollwandbeplankung eingesetzt.

Oberlichtverglasungen:

Unterhalb des Verglasungselements wird eine Tür eingesetzt. Oben schließt die Verglasung direkt an eine Decke oder Schotte an.

Absturzsicherheit

Sofern in den Einzelpositionen beschrieben, wird der Nachweis der Absturzsicherheit nach DIN 18008-4 und AbP (nach LBO und MVV TB) geführt.

Rahmenansichtsbreite Alurahmen umlaufend: 35mm

Systemtrennwand Produkt der Planung: Drum Planus oder gleichwertig.

Hersteller / Typ :

'.....................................'
(vom Bieter einzutragen)

*Hinweis: Vorbemerkung Aluminiumzarge mit Oberblende*
Aluminiumzarge
Aluminiumzarge als Einsatzelement in Systemtrennwand.

Ausführung: 3-teilige Aluminium-Systemzarge, 3-seitig umlaufend, für stumpf einschlagende Türen mit 2 Dichtungsebenen; Gehrungsecken verschraubt; für 1- flüglige Türanlage

Material: Aluminium-Strangpressprofil
Spiegelbreite: bandseitig 35mm, bandgegenseitig 65mm
Zargendichtung: TPE-Profile, Farbe grau

Ausstattung der Zargen mit 3mm starkem Edelstahlschließblech, um eine Beschädigung der Zargenoberfläche durch die Schlossfalle zu verhindern. Eine Verstellmöglichkeit für die Schlossfalle muss integriert sein.

Weichen Positionsbeschrieb und Vorbemerkungen voneinander ab ist vorrangig der Positionsbeschrieb zu beachten.

Oberblende
innen- und außenseitig bündig mit dem Türblatt.
In der Unterkonstruktion sind Wandschalen im Einhängesystem befestigt.
Die Wandschalen bestehen aus beidseitigen Gütespanplatten (19mm) der Klasse E1. Der entstehende Wandhohlraum ist mit Mineralwolle mit einer Mindeststärke von 40mm der Baustoffklasse A2 aufgefüllt.

Die Wandschalen sind - abzüglich der Fugen angegeben, Fugen in Fugenbreite des Türblattes zur Zarge.

Bekantung der Wandschalen umlaufend: ABS-Kante 1,0mm - Farbe passend zur Sichtseite

Oberfläche HPL - Beschichtung, Farbe gem. Einzelpositionen

*Hinweis: Vorbemerkung Schallschutztür*
Ausführung: Objekttür mit Sandwich-Mittellage und Verstärker aus Holzwerkstoff für erhöhte Ausreißfestigkeit von Band und Schloss, Absperrung mit hochverdichteter Hartfaserplatte 4,0 mm; einhängefertig als Drehflügeltür 1-flügelig
geprüft nach RAL-RG 426

Oberfläche: HPL - Beschichtung, Farbe gem. Einzelpositionen

Klimaklasse: -
Beanspruchungsgruppe: Klasse 4 - Extreme (E)
Schallschutzanforderung gem. Einzelpositionen
Brandschutzanforderung gem. Einzelpositionen

Falz
stumpfeinschlagend mit Laibungsfalz
Einleimer: Massivholzeinleimer, verdeckt

Bänder
Rollentürband 3D einstellbar
Höhe 160mm
Anzahl gem Erfordernis
Oberfläche in Edelstahl matt gebürstet
wartungsfreie Gleitlager
Gebrauchsklasse nach DIN EN 1935 Klasse 4
Bandklasse nach DIN EN 1935: Klasse 14

Drückergarnitur
Objektgarnitur für Volltürblätter, Klasse 4 nach DIN EN 1906

Drücker
Türdrücker Edelstahl, matt
offenes Ende zur Tür rückgeführt

Länge ca. 142 mm
Halslänge ca. 62 mm
Rundrosette Ø ca. 55mm
Beschlaghöhe 1050 mm

z.B. FSB 1070 oder gleichwertig

Hersteller / Typ

'.....................................'
(vom Bieter einzutragen)

Schließzylinder
vorgerüstet für PZ (Profilzylinder) / Blindzylinder gem. Einzelpositionen

Schloss
einfaches Einsteckschloss/ Antipanikschloss gem. Einzelpositionen

Antipanikschloss:
zugelassen für Paniktüren nach DIN EN 179
Antipanikschloss nach DIN 18250
vorgerüstet für Profilzylinder.
Geschlossener, verzinkter Schlosskasten.
Einbaumaße nach DIN 18251.
Die Fluchtrichtung gem. Brandschutzkonzept und der Grundrisse.

*Hinweis: -- Systemtrennwände ohne Brandschutzanforderung --*

**02.010 Sytemtrennwand OG Zugang Klassenraum ca. 1,75 x 2,80m**
*** Bezugsbeschreibung
Systemtrennwand mit versetzbarer Verglasung und Tür-Einsatzelement in Modulbauweise im Achsrastersystem.

Abmessungen Systemtrennwand
Breite: ca. 1,75 m
Höhe: ca. 2,80 m
Wandstärke: ca. 100mm
Montage an Stahlbeton

Aufbau, Unterkonstruktionen, Anschlüsse und Beplankung nach technischen Vorbemerkungen.

bestehend aus:
1 x Ganzglaselement ca. 575 mm x 2700 mm
Ansichtsbreite Aluminium Rahmen 35 mm
Wandstärke: ca. 100mm
Verglasung ESG-H
Statikanforderung nach DIN 4103: Einbaubereich 2

1 x Aluminiumzarge inkl. Oberblende ca. 1100 mm x 2765 mm
Oberblende mit HPL Beschichtung ca. 1100 mm x 515 mm
Breite Zargenfalzmaß: ca.1035mm
Höhe Zargenfalzmaß: ca. 2210mm
Wandstärke: 100mm
Übergang Türzarge zu Oberblende horizontal mit einer entsprechenden Hinterlegung im Fugenbereich.

1 x Türblatt mit HPL-Beschichtung für Aluminiumzarge
gem. Vorbemerkung Schallschutztür
Breite Zargenfalzmaß: ca.1035mm
Höhe Zargenfalzmaß: ca. 2210mm
lichte Durchgangsbreite ≥ 900mm
Anschlagrichtung Türblatt: 2 DIN rechts und 2 DIN links
Schließzylinder: vorgerüstet für PZ (Profilzylinder)
Schloss: Einsteckschloss
Drücker BS/BGS: Drücker
Bodenstopper gem. separater Position

Brandschutzanforderung:
ohne

Schallschutzanforderungen:
Systemtrennwand
R‘w ≥ 47dB
Rw,P ≥ 49dB

Tür
R‘w ≥ 37 dB
Rw,P ≥ 42dB

Oberflächen
Boden- / Decken- / Anschlussprofile / Zargen: DB 703
HPL Beschichtung Oberblende und Türblatt: Farbe ähnlich DB 703 nach Bemusterung
Verglasungsrahmen: Farbe DB 703
Verglasungsdichtungen: schwarz

Türnummern:
OG-11.2
OG-14.2
OG-21.2
OG-24.2

Einbauort: Klassenräume

Detailplan:
0734-ARC-5-00- DE-66-07
0734-ARC-5-00- DE-66-09
Menge: 4,000 Stk

**02.020 Sytemtrennwand OG Zugang Klassenraum ca. 1,75 x 2,80m, Panikfunktion**
*** wie Position 02.010
Anschlagrichtung Türblatt: 1 DIN rechts
Schließzylinder: vorgerüstet für PZ (Profilzylinder)
Schloss: Antipanikschloss

Türnummern:
OG-11.1
Menge: 1,000 Stk

**02.030 Sytemtrennwand OG Zugang Klassenraum ca. 1,775 x 2,80m**
*** wie Position 02.010
Abmessungen Systemtrennwand
Breite: ca. 1,775 m
Höhe: ca. 2,80 m

bestehend aus:
1 x Ganzglaselement ca. 600 mm x 2700 mm

1 x Aluminiumzarge inkl. Oberblende ca. 1100 mm x 2765 mm

1 x Türblatt mit HPL-Beschichtung für Aluminiumzarge
Anschlagrichtung Türblatt:  2 DIN links

Türnummern:
OG-14.1
OG-24.1

Einbauort: Klassenräume

Detailplan analog:
0734-ARC-5-00- DE-66-07
Menge: 2,000 Stk

**02.040 Sytemtrennwand OG Zugang Klassenraum ca. 1,775 x 2,80m, Panikfunktion**
*** wie Position 02.010
Abmessungen Systemtrennwand
Breite: ca. 1,775 m
Höhe: ca. 2,80 m

bestehend aus:
1 x Ganzglaselement ca. 600 mm x 2700 mm

1 x Aluminiumzarge inkl. Oberblende ca. 1100 mm x 2765 mm

1 x Türblatt mit HPL-Beschichtung für Aluminiumzarge
Anschlagrichtung Türblatt: 1 DIN rechts

Türnummern:
OG-21.1

Einbauort: Klassenräume

Detailplan analog:
0734-ARC-5-00- DE-66-07
Menge: 1,000 Stk

**02.050 Sytemtrennwand OG Zugang Nebenraum ca. 4,30 x 2,80m**
*** Bezugsbeschreibung
Systemtrennwand mit versetzbarer Verglasung und Tür-Einsatzelement in Modulbauweise im Achsrastersystem.

Abmessungen Systemtrennwand
Breite: ca. 4,30 m
Höhe: ca. 2,80 m
Wandstärke: ca. 100mm
Montage an Stahlbeton und Trockenbau

Aufbau, Unterkonstruktionen, Anschlüsse und Beplankung nach technischen Vorbemerkungen.

bestehend aus:
3 x Ganzglaselement ca. 950 mm x 2700 mm
Ansichtsbreite Aluminium Rahmen 35 mm
Wandstärke: ca. 100mm
Verglasung ESG-H
Statikanforderung nach DIN 4103: Einbaubereich 2

1 x Aluminiumzarge inkl. Oberblende ca. 1095 mm x 2765 mm
Oberblende mit HPL Beschichtung ca. 1095 mm x 515 mm
Breite Zargenfalzmaß: ca.1030mm
Höhe Zargenfalzmaß: ca. 2210mm
Wandstärke: 100mm
Übergang Türzarge zu Oberblende horizontal mit einer entsprechenden Hinterlegung im Fugenbereich.

1 x Türblatt mit HPL-Beschichtung für Aluminiumzarge
gem. Vorbemerkung Schallschutztür
Breite Zargenfalzmaß: ca.1035mm
Höhe Zargenfalzmaß: ca. 2210mm
lichte Durchgangsbreite ≥ 900mm
Anschlagrichtung Türblatt: 1 DIN rechts und 1 DIN links
Schließzylinder: vorgerüstet für PZ (Profilzylinder)
Schloss: Einsteckschloss
Drücker BS/BGS: Drücker
Bodenstopper gem. separater Position

1 x Schalterblenden Element ca. 150mm x 2700 mm
Schalterblendenelement zwischen Türzarge und Ganzglaselement, Aufbau analog zur Oberblende
mit Bohrung für Schalterdose
einseitig offen für bauseitige Elektroverkabelung und Fertigmontage nach Elektroinstallation.

Brandschutzanforderung:
ohne

Schallschutzanforderungen:
Systemtrennwand
R‘w ≥ 47dB
Rw,P ≥ 49dB

Tür
R‘w ≥ 37 dB
Rw,P ≥ 42dB

Oberflächen
Boden- / Decken- / Anschlussprofile / Zargen: DB 703
HPL Beschichtung Oberblende und Türblatt: Farbe ähnlich DB 703 nach Bemusterung
Verglasungsrahmen: Farbe DB 703
Verglasungsdichtungen: schwarz

Türnummern:
OG-12.1
OG-13.1

Einbauort: Nebenraum / Gruppenraum OG12, OG13

Detailplan:
0734-ARC-5-00- DE-66-08
Menge: 2,000 Stk

**02.060 Sytemtrennwand OG Zugang Nebenraum ca. 4,325 x 2,80m**
*** wie Position 02.050
Abmessungen Systemtrennwand
Breite: ca. 4,325 m
Höhe: ca. 2,80 m

bestehend aus:
3 x Ganzglaselement ca. 965 mm x 2700 mm

1 x Aluminiumzarge inkl. Oberblende ca. 1095 mm x 2765 mm

1 x Türblatt mit HPL-Beschichtung für Aluminiumzarge

1 x Schalterblenden Element ca. 150mm x 2700 mm

Türnummern:
OG-22.1
OG-23.1

Einbauort: Nebenraum / Gruppenraum OG22, OG23

Detailplan:
analog 0734-ARC-5-00- DE-66-08
Menge: 2,000 Stk

**02.070 Sytemtrennwand OG Zugang Differenzierung ca. 3,375 x 2,80m**
*** Bezugsbeschreibung
Systemtrennwand mit versetzbarer Verglasung und Tür-Einsatzelement in Modulbauweise im Achsrastersystem.

Abmessungen Systemtrennwand
Breite: ca. 3,375 m
Höhe: ca. 2,80 m
Wandstärke: ca. 100mm
Montage an Stahlbeton und Trockenbau

Aufbau, Unterkonstruktionen, Anschlüsse und Beplankung nach technischen Vorbemerkungen.

bestehend aus:
2 x Ganzglaselement ca. 1040 mm x 2700 mm
Ansichtsbreite Aluminium Rahmen 35 mm
Wandstärke: ca. 100mm
Verglasung ESG-H
Statikanforderung nach DIN 4103: Einbaubereich 2

1 x Aluminiumzarge inkl. Oberblende ca. 1100 mm x 2765 mm
Oberblende mit HPL Beschichtung ca. 1100 mm x 515 mm
Breite Zargenfalzmaß: ca.1035mm
Höhe Zargenfalzmaß: ca. 2210mm
Wandstärke: 100mm
Übergang Türzarge zu Oberblende horizontal mit einer entsprechenden Hinterlegung im Fugenbereich.

1 x Türblatt mit HPL-Beschichtung für Aluminiumzarge
gem. Vorbemerkung Schallschutztür
Breite Zargenfalzmaß: ca.1035mm
Höhe Zargenfalzmaß: ca. 2210mm
lichte Durchgangsbreite ≥ 900mm
Anschlagrichtung Türblatt: 1 DIN links
Schließzylinder: vorgerüstet für PZ (Profilzylinder)
Schloss: Einsteckschloss
Drücker BS/BGS: Drücker
Bodenstopper gem. separater Position

1 x Schalterblenden Element ca. 100mm x 2700 mm
Schalterblendenelement zwischen Türzarge und Ganzglaselement, Aufbau analog zur Oberblende
mit Bohrung für Schalterdose
einseitig offen für bauseitige Elektroverkabelung und Fertigmontage nach Elektroinstallation.

Brandschutzanforderung:
ohne

Schallschutzanforderungen:
Systemtrennwand
R‘w ≥ 47dB
Rw,P ≥ 49dB

Tür
R‘w ≥ 37 dB
Rw,P ≥ 42dB

Oberflächen
Boden- / Decken- / Anschlussprofile / Zargen: DB 703
HPL Beschichtung Oberblende und Türblatt: Farbe ähnlich DB 703 nach Bemusterung
Verglasungsrahmen: Farbe DB 703
Verglasungsdichtungen: schwarz

Türnummern:
OG-03.1

Einbauort: Differenzierung OG 03

Detailplan:
analog 0734-ARC-5-00- DE-66-12
Menge: 1,000 Stk

**02.080 Sytemtrennwand OG Zugang Differenzierung ca. 4,375 x 2,80m**
*** wie Position 02.070
Abmessungen Systemtrennwand
Breite: ca. 4,375 m
Höhe: ca. 2,80 m

bestehend aus:
3 x Ganzglaselement ca. 1025 mm x 2700 mm

1 x Aluminiumzarge inkl. Oberblende ca. 1100 mm x 2765 mm

1 x Türblatt mit HPL-Beschichtung für Aluminiumzarge
Anschlagrichtung Türblatt: 1 DIN rechts

1 x Schalterblenden Element ca. 100mm x 2700 mm

Türnummern:
OG-04.1

Einbauort: Differenzierung OG 04

Detailplan:
0734-ARC-5-00- DE-66-12
Menge: 1,000 Stk

**02.090 Sytemtrennwand OG Zugang Differenzierung ca. 1,375 x 2,80m**
Systemtrennwand mit Tür-Einsatzelement in Modulbauweise im Achsrastersystem.

Abmessungen Systemtrennwand
Breite: ca. 1,375 m
Höhe: ca. 2,80 m
Wandstärke: ca. 100mm
Montage an Stahlbeton

Aufbau, Unterkonstruktionen, Anschlüsse und Beplankung nach technischen Vorbemerkungen.

bestehend aus:
1 x Aluminiumzarge inkl. Oberblende ca. 1310 mm x 2765 mm
Oberblende mit HPL Beschichtung ca. 1100 mm x 515 mm
Breite Zargenfalzmaß: ca.1035mm
Höhe Zargenfalzmaß: ca. 2210mm
Wandstärke: 100mm
Übergang Türzarge zu Oberblende horizontal mit einer entsprechenden Hinterlegung im Fugenbereich.

1 x Türblatt mit HPL-Beschichtung für Aluminiumzarge
gem. Vorbemerkung Schallschutztür
Breite Zargenfalzmaß: ca.1240mm
Höhe Zargenfalzmaß: ca. 2210mm
lichte Durchgangsbreite ≥ 900mm
Anschlagrichtung Türblatt: 1 DIN links
Schließzylinder: vorgerüstet für PZ (Profilzylinder)
Schloss: Einsteckschloss
Drücker BS/BGS: Drücker
Bodenstopper gem. separater Position

Brandschutzanforderung:
ohne

Schallschutzanforderungen:
Tür
R‘w ≥ 37 dB
Rw,P ≥ 42dB

Oberflächen
Boden- / Decken- / Anschlussprofile / Zargen: DB 703
HPL Beschichtung Oberblende und Türblatt: Farbe ähnlich DB 703 nach Bemusterung
Verglasungsrahmen: Farbe DB 703
Verglasungsdichtungen: schwarz

Türnummern:
OG-17.1

Einbauort: Differenzierung OG17

Detailplan:
0734-ARC-5-00- DE-66-08
Menge: 1,000 Stk

**02.100 Sytemtrennwand OG Zugang Teamraum 2 ca. 2,845 x 3,00m**
Systemtrennwand mit versetzbarer Verglasung und Tür-Einsatzelement in Modulbauweise im Achsrastersystem.

Abmessungen Systemtrennwand
Breite: ca. 2,845 m
Höhe: ca. 3,00 m
Wandstärke: ca. 100mm
Montage an Stahlbeton

Aufbau, Unterkonstruktionen, Anschlüsse und Beplankung nach technischen Vorbemerkungen.

bestehend aus:
2 x Ganzglaselement ca. 775 mm x 2900 mm
Ansichtsbreite Aluminium Rahmen 35 mm
Wandstärke: ca. 100mm
Verglasung ESG-H
Statikanforderung nach DIN 4103: Einbaubereich 2

1 x Aluminiumzarge inkl. Oberblende ca. 1100 mm x 2965 mm
Oberblende mit HPL Beschichtung ca. 1100 mm x 715 mm
Breite Zargenfalzmaß: ca.1035mm
Höhe Zargenfalzmaß: ca. 2210mm
Wandstärke: 100mm
Übergang Türzarge zu Oberblende horizontal mit einer entsprechenden Hinterlegung im Fugenbereich.

1 x Türblatt mit HPL-Beschichtung für Aluminiumzarge
gem. Vorbemerkung Schallschutztür
Breite Zargenfalzmaß: ca.1035mm
Höhe Zargenfalzmaß: ca. 2210mm
lichte Durchgangsbreite ≥ 900mm
Anschlagrichtung Türblatt: 1 DIN rechts
Schließzylinder: Blindzylinder
Schloss: Einsteckschloss
Drücker BS/BGS: Drücker
Unterschnitt Tür: h=0,9cm
Bodenstopper gem. separater Position

1 x Schalterblenden Element ca. 100mm x 2900 mm
Schalterblendenelement zwischen Türzarge und Ganzglaselement, Aufbau analog zur Oberblende
mit Bohrung für Schalterdose
einseitig offen für bauseitige Elektroverkabelung und Fertigmontage nach Elektroinstallation.

Brandschutzanforderung:
-

Schallschutzanforderungen:
-

Oberflächen
Boden- / Decken- / Anschlussprofile / Zargen: DB 703
HPL Beschichtung Oberblende und Türblatt: Farbe ähnlich DB 703 nach Bemusterung
Verglasungsrahmen: Farbe DB 703
Verglasungsdichtungen: schwarz

Türnummern:
OG-20.1

Einbauort: Teamraum 2

Detailplan:
0734-ARC-5-00- DE-66-11
Menge: 1,000 Stk

**02.110 Sytemtrennwand OG Innenfenster ca. 2,75 x 2,80m**
*** Bezugsbeschreibung
Systemtrennwand mit versetzbarer Verglasung in Modulbauweise im Achsrastersystem.

Abmessungen Systemtrennwand
Breite: ca. 2,75 m
Höhe: ca. 2,80 m
Wandstärke: ca. 100mm
Montage an Stahlbeton

Aufbau, Unterkonstruktionen, Anschlüsse und Beplankung nach technischen Vorbemerkungen.

bestehend aus:
2 x Ganzglaselement ca. 1340 mm x 2700 mm
Ansichtsbreite Aluminium Rahmen 35 mm
Wandstärke: ca. 100mm
Verglasung ESG-H
Statikanforderung nach DIN 4103: Einbaubereich 2

Brandschutzanforderung:
ohne

Schallschutzanforderungen:
Systemtrennwand
R‘w ≥ 47dB
Rw,P ≥ 49dB

Oberflächen
Boden- / Decken- / Anschlussprofile / Zargen: DB 703
HPL Beschichtung Oberblende und Türblatt: Farbe ähnlich DB 703 nach Bemusterung
Verglasungsrahmen: Farbe DB 703
Verglasungsdichtungen: schwarz

Einbauort: Differenzierung OG17

Detailplan:
0734-ARC-5-00- DE-66-13
Menge: 1,000 Stk

**02.120 Sytemtrennwand OG Innenfenster ca. 3,375 x 2,80m**
*** wie Position 02.110
Abmessungen Systemtrennwand
Breite: ca. 3,375 m
Höhe: ca. 2,80 m

bestehend aus:
3 x Ganzglaselement ca. 1100 mm x 2700 mm

Einbauort: Differenzierung OG17

Detailplan:
0734-ARC-5-00- DE-66-14
Menge: 1,000 Stk

*Hinweis: -- Systemtrennwände, fh-rdT --*

**02.130 Sytemtrennwand EG Zugang Mehrzweckraum ca. 5,375 x 3,00 m**
Systemtrennwand mit versetzbarer Verglasung und Tür-Einsatzelement in Modulbauweise im Achsrastersystem
mit Brandschutzanforderung.

Abmessungen Systemtrennwand
Breite: ca. 5,375 m
Höhe: ca. 3,00 m
Wandstärke: ca. 100mm
Montage an Stahlbeton

Aufbau, Unterkonstruktionen, Anschlüsse und Beplankung nach technischen Vorbemerkungen.

bestehend aus:
3 x Ganzglaselement ca. 1360 mm x 2900 mm
Ansichtsbreite Aluminium Rahmen 35 mm
Wandstärke: ca. 100mm
Verglasung: Brandschutzverglasung EI 30 gemäß Zulassung Gesamtsystem
Statikanforderung nach DIN 4103: Einbaubereich 2

1 x Aluminiumzarge inkl. Oberblende ca. 1100 mm x 2965 mm
Oberblende mit HPL Beschichtung ca. 1100 mm x 715 mm
Breite Zargenfalzmaß: ca.1035mm
Höhe Zargenfalzmaß: ca. 2210mm
Wandstärke: 100mm
Übergang Türzarge zu Oberblende horizontal mit einer entsprechenden Hinterlegung im Fugenbereich.

1 x Türblatt mit HPL-Beschichtung für Aluminiumzarge
gem. Vorbemerkung Schallschutztür
Breite Zargenfalzmaß: ca.1035mm
Höhe Zargenfalzmaß: ca. 2210mm
lichte Durchgangsbreite ≥ 900mm
Anschlagrichtung Türblatt: 1 DIN rechts und 1 DIN links
Schließzylinder: vorgerüstet für PZ (Profilzylinder)
Schloss: Antipanikschloss
Drücker BS/BGS: Drücker
Freilauftürschließer auf Bandseite gem. separater Position
Wandstopper gem. separater Position

1 x Schalterblenden Element ca. 100mm x 2900 mm
Schalterblendenelement zwischen Türzarge und Ganzglaselement, Aufbau analog zur Oberblende
mit Bohrung für Schalterdose
einseitig offen für bauseitige Elektroverkabelung und Fertigmontage nach Elektroinstallation.

Brandschutzanforderung:
fh-rdt

Schallschutzanforderungen:
Systemtrennwand
R‘w ≥ 47dB
Rw,P ≥ 49dB

Tür
R‘w ≥ 32 dB
Rw,P ≥ 37dB

Oberflächen
Boden- / Decken- / Anschlussprofile / Zargen: DB 703
HPL Beschichtung Oberblende und Türblatt: Farbe ähnlich DB 703 nach Bemusterung
Verglasungsrahmen: Farbe ähnlich DB 703
Verglasungsdichtungen: schwarz

Türnummern:
EG-38.1
EG-39.1

Einbauort: Mehrzweckraum / Betreuung EG38, EG39

Detailplan:
0734-ARC-5-00- DE-66-06
Menge: 2,000 Stk

**02.140 Sytemtrennwand OG Zugang Teamraum 1 ca. 2,72 x 3,00m**
Systemtrennwand mit versetzbarer Verglasung und Tür-Einsatzelement in Modulbauweise im Achsrastersystem.

Abmessungen Systemtrennwand
Breite: ca. 2,72 m
Höhe: ca. 3,00 m
Wandstärke: ca. 100mm
Montage an Stahlbeton

Aufbau, Unterkonstruktionen, Anschlüsse und Beplankung nach technischen Vorbemerkungen.

bestehend aus:
2 x Ganzglaselement ca. 715 mm x 2900 mm
Ansichtsbreite Aluminium Rahmen 35 mm
Wandstärke: ca. 100mm
Verglasung: Brandschutzverglasung EI 30 gemäß Zulassung Gesamtsystem
Statikanforderung nach DIN 4103: Einbaubereich 2

1 x Aluminiumzarge inkl. Oberblende ca. 1100 mm x 2965 mm
Oberblende mit HPL Beschichtung ca. 1100 mm x 715 mm
Breite Zargenfalzmaß: ca.1035mm
Höhe Zargenfalzmaß: ca. 2210mm
Wandstärke: 100mm
Übergang Türzarge zu Oberblende horizontal mit einer entsprechenden Hinterlegung im Fugenbereich.

1 x Türblatt mit HPL-Beschichtung für Aluminiumzarge
gem. Vorbemerkung Schallschutztür
Breite Zargenfalzmaß: ca.1035mm
Höhe Zargenfalzmaß: ca. 2210mm
lichte Durchgangsbreite ≥ 900mm
Anschlagrichtung Türblatt: 1 DIN rechts
Schließzylinder: vorgerüstet für PZ (Profilzylinder)
Schloss: Antipanikschloss
Drücker BS/BGS: Drücker
Bodenstopper gem. separater Position
Obentürschließer auf Bandseite gem. separater Position

1 x Schalterblenden Element ca. 100mm x 2900 mm
Schalterblendenelement zwischen Türzarge und Ganzglaselement, Aufbau analog zur Oberblende
mit Bohrung für Schalterdose
einseitig offen für bauseitige Elektroverkabelung und Fertigmontage nach Elektroinstallation.

Brandschutzanforderung:
fh-rdT

Schallschutzanforderungen:
Systemtrennwand
R‘w ≥ 47dB
Rw,P ≥ 49dB

Tür
R‘w ≥ 32 dB
Rw,P ≥ 37dB

Oberflächen
Boden- / Decken- / Anschlussprofile / Zargen: DB 703
HPL Beschichtung Oberblende und Türblatt: Farbe ähnlich DB 703 nach Bemusterung
Verglasungsrahmen: Farbe DB 703
Verglasungsdichtungen: schwarz

Türnummern:
OG-10.1

Einbauort: Teamraum 1 OG10

Detailplan:
0734-ARC-5-00- DE-66-10
Menge: 1,000 Stk

**02.150 Sytemtrennwand OG Zugang Kopierraum ca. 2,845 x 3,00m**
Systemtrennwand mit versetzbarer Verglasung und Tür-Einsatzelement in Modulbauweise im Achsrastersystem.

Abmessungen Systemtrennwand
Breite: ca. 2,845 m
Höhe: ca. 3,00 m
Wandstärke: ca. 100mm
Montage an Stahlbeton

Aufbau, Unterkonstruktionen, Anschlüsse und Beplankung nach technischen Vorbemerkungen.

bestehend aus:
2 x Ganzglaselement ca. 775 mm x 2900 mm
Ansichtsbreite Aluminium Rahmen 35 mm
Wandstärke: ca. 100mm
Verglasung Brandschutzverglasung EI 30 gemäß Zulassung Gesamtsystem
Statikanforderung nach DIN 4103: Einbaubereich 2

1 x Aluminiumzarge inkl. Oberblende ca. 1100 mm x 2965 mm
Oberblende mit HPL Beschichtung ca. 1100 mm x 715 mm
Breite Zargenfalzmaß: ca.1035mm
Höhe Zargenfalzmaß: ca. 2210mm
Wandstärke: 100mm
Übergang Türzarge zu Oberblende horizontal mit einer entsprechenden Hinterlegung im Fugenbereich.

1 x Türblatt mit HPL-Beschichtung für Aluminiumzarge
gem. Vorbemerkung Schallschutztür
Breite Zargenfalzmaß: ca.1035mm
Höhe Zargenfalzmaß: ca. 2210mm
lichte Durchgangsbreite ≥ 900mm
Anschlagrichtung Türblatt: 1 DIN rechts
Schließzylinder: vorgerüstet für PZ (Profilzylinder)
Schloss: Antipanikschloss
Drücker BS/BGS: Drücker
Bodenstopper gem. separater Position
Obentürschließer auf Bandseite gem. separater Position

1 x Schalterblenden Element ca. 100mm x 2900 mm
Schalterblendenelement zwischen Türzarge und Ganzglaselement, Aufbau analog zur Oberblende
mit Bohrung für Schalterdose
einseitig offen für bauseitige Elektroverkabelung und Fertigmontage nach Elektroinstallation.

Brandschutzanforderung:
fh-rdT

Schallschutzanforderungen:
-

Oberflächen
Boden- / Decken- / Anschlussprofile / Zargen: DB 703
HPL Beschichtung Oberblende und Türblatt: Farbe ähnlich DB 703 nach Bemusterung
Verglasungsrahmen: Farbe DB 703
Verglasungsdichtungen: schwarz

Türnummern:
OG-19.1

Einbauort: Kopierraum OG19

Detailplan:
0734-ARC-5-00- DE-66-11
Menge: 1,000 Stk

*Hinweis: -- Ausstattung --*

**02.160 Blende Trockenbau**
Abschluss Trockenbauwand mit Blende,
Oberfläche wie Oberblende und Türblatt
Verdeckte Montage an Trockenbauwand

Abmessungen (bxh): ca. 0,20 x 2,80 m

Detailplan:
0734-ARC-5-00- DE-66-08
Menge: 2,000 Stk

**02.170 Freilauftürschließer mit Gleitschiene auf Bandseite**
Freilauftürschließer als Feststellanlage für 1-flg. Türen

Schließkörper
Abmessungen Schließkörper HxTxB (mm): ca. 413 x 52 x 71
Schließkraft: EN 2-5
Freilauffunktion ab 0° Türöffnungswinkel
stufenlos einstellbare Schließgeschwindigkeit
Endschlag 7° - 0°
nicht sichtbare Verschraubung

Gleitschiene mit integriertem Rauchmelder
mit Betriebs-, Verschmutzungs-
und Wartungsanzeige
Rauchmelder mit Alarmschwellennachführung
für gleich bleibendes Ansprechverhalten

max. Nennausgangsleistung: 9,8 W
Anschlussspannung: 230 V AC, +/- 10%
Betriebsspannung 24 V DC
Schutzart: IP 30
geprüft nach EN 54 Teil 7

Türschließer geprüft nach EN 1154 und EN 1155
Fertigung nach DIN ISO 9001
Umwelt Produktdeklaration ISO 14025 und EN 15804
EPD Deklarationsnummer: EPD-ARG-20160183-IBG1-DE
Türschließer geprüft nach EN 1154
CE-Kennzeichnung für Bauprodukte
Barrierefrei nach DIN 18040 bis 1.250 mm Türbreite
Allgemein bauaufsichtlich zugelassen vom DIBt, Berlin,
für die Verwendung als Feststellanlage.
Abnahmeprüfung vorgeschrieben.

Einsatzbereiche
- einflügelige Türen
- Innentüren
- Rauch- und Feuerschutztüren
- Flucht- und Rettungswegtüren
- barrierefreie Türen

Türart
1-flg., Türflügelbreite: bis 1.250 mm

Montage: Normalmontage Bandseite,
DIN-Links und DIN-Rechts verwendbar

Farbe: silberfarbig

Türnummern:
EG-38.1
EG-39.1
Menge: 2,000 Stk

**02.180 Obentürschließer mit Gleitschiene auf Bandseite**
Obentürschließer mit Gleitschiene für 1-flg. Türen

Abmessungen Schließkörper BxHxT (mm): ca. 281 x 65 x 47
Türöffnungswinkel max. : 180 ° Normalmontage Bandseite
Schließkraft: EN 1-4
stark abfallendes Öffnungsmoment für leichtes Türöffnen
stufenlos einstellbare Schließgeschwindigkeit
Schließbereich 15° - 0°
mit höhenverstellbarer Standard-Gleitschiene
nicht sichtbare Verschraubung

Türschließer geprüft nach EN 1154
Fertigung nach DIN ISO 9001
Umwelt Produktdeklaration ISO 14025 und EN 15804
EPD Deklarationsnummer: EPD-ARG-20160183-IBG1-DE
geprüft nach EN 1154
CE-Kennzeichnung für Bauprodukte
Barrierefrei nach DIN 18040 bis 1.100 mm Türbreite
stark abfallendes Öffnungsmoment gem. DIN SPEC 1104

Einsatzbereiche
- einflügelige Türen
- Innentüren
- Rauch- und Feuerschutztüren
- Flucht- und Rettungswegtüren
- barrierefreie Türen

Türart
1-flg., Türflügelbreite: bis 1.100 mm

Montage:  Normalmontage Bandseite
DIN-Links und DIN-Rechts verwendbar

Farbe: silberfarbig
Menge: 2,000 Stk

**02.190 Wandtürstopper**
Türstopper aus Edelstahl, fein matt geschliffen.
Wandmontage mit elastischem Anschlagspuffer zum Abstoppen des Türdrückers.
Durchmesser ca. 40mm,
Länge ca. 100 mm mit Rosette an der Wand,
mit gefedertem Gummipuffer, Hub: 3 mm, Länge ca. 20 mm,
schwarz

Gesamtlänge ca. 120 mm

inkl. Befestigungsmaterial.

Montage nach Abstimmung mit der Bauleitung auf Massivwänden.
Einbauort: gem. Türliste / nach örtlicher Abstimmung mit der Bauleitung.

Einbau erfolgt terminlich unabhängig von den Systemtrennwänden.

Türnummern:
EG-38.1
EG-39.1
Menge: 2,000 Stk

**02.200 Bodentürstopper**
Bodentürstopper aus Edelstahl liefern und montieren.

- Material: Edelstahl, matt gebürstet, V2A mit seitlich geradem Anschlagspuffer, Gummi,
- Form: Halbkugel mit Durchmesser d = 70 mm, h = 20 mm inkl. Unterlegplatte, 75*10 mm (B*H), schwarz
- Befestigung: mittig geschraubt
- Untergrund: Betonwerkstein oder Kautschukboden auf Estrich

Berücksichtigung des Türblattgewichts, der Auftreffwinkel, Höhe der Türunterkante oberhalb des Türbodens und die Bodenfestigkeit.
inkl. aller erforderlichen Kleinteile, Befestigungsmittel sowie Schraub- und Bohrarbeiten.
Gewindestifte aus rostfreiem Edelstahl.

Einbau erfolgt terminlich unabhängig von den Systemtrennwänden.

Einbauort:
gem. Türliste / nach örtlicher Abstimmung mit der Bauleitung.

Türnummern:
-OG-03.1
-OG-04.1
-OG-10.1
-OG-11.1
-OG-11.2
-OG-12.1
-OG-13.1
-OG-14.1
-OG-14.2
-OG-17.1
-OG-19.1
-OG-20.1
-OG-21.1
-OG-21.2
-OG-22.1
-OG-23.1
-OG-24.1
-OG-24.2
Menge: 18,000 Stk

*Hinweis: -- Sonstiges --*

**02.210 Winkelprofil**
Aluminium Winkelprofil verdeckt befestigt am vertikalen Systemtrennwandprofil.

Länge ca. 2,80m

Material: Aluminium
Blechdicke : 3 mm
Zuschnitt: ca: 80mm
Abwicklung: ca. 20/20/20/20 mm
Kantung: 3-fach
Oberfläche: wie Systemtrennwandprofil

Einbauort: Systemtrennwände OG
Einbauhöhe: bis ca. 2,80m

Planunterlagen:
0734-ARC-5-00-DE-66-07
Menge: 4,000 Stk

### Titel 03 Stundenlohnarbeiten

**03.010 Facharbeiterstunden**
*** Bezugsbeschreibung
Facharbeiterstunden für Arbeiten, die im Rahmen der
Ausführung auf Anweisung der Bauleitung notwendig sind,
zum Nachweis.

Abrechnung von Stundenlohnarbeiten:
Stundenlohnzettel sind arbeitstäglich einzureichen. Geleistete Arbeitsstunden, ausführender Arbeiter sind zu benennen. Werden Stundenlohnzettel nicht rechtzeitig eingereicht, werden diese bei der Abrechnung nicht anerkannt.
Menge: 10,000 h

**03.020 Helferstunden**
*** wie Position 03.010
Menge: 5,000 h
